# 808-3 - 3 puntos de cierre de bulones – Frente en U de 22x9, 5mm acabado oro

- Propiedad del archivo: CONSTRUNARIO
- Formato: FIEBDC-3/2012
- Programa: Construnario Versión 3.51
- Fecha de los precios: 01/03/2023
- Divisa: EUR

**808_3_O_MCM** u 808-3 - 3 puntos de cierre de bulones – Frente en U de 22x9, 5mm acabado oro
· Sistema con 6 borjas de alta precisión que controla la apertura y cierre de la cerradura. · Cerradura de embutir con 3 puntos al frente. · Frente de acero con funda de acero de gran solidez. · Cerradura central con palanca proyectada 37mm a 4 vueltas. · Cerraduras auxiliares con 3 bulones de 15mm de diámetro. · Entrada de 60mm. · Picaporte y palanca niquelados. · Caja cerrada de acero. · Refuerzo cerradero en dotación. · Picaporte reversible y accionable mediante manilla o llave.
