# 1808-5 - 5 puntos de cierre de palanca – Frente en U de 22x9, 5mm

- Propiedad del archivo: CONSTRUNARIO
- Formato: FIEBDC-3/2012
- Programa: Construnario Versión 3.51
- Fecha de los precios: 01/03/2023
- Divisa: EUR

**1808_5_O_MCM** u 1808-5 - 5 puntos de cierre de palanca – Frente en U de 22x9, 5mm
· Sistema con 6 borjas de alta precisión que controla la apertura y cierre de la cerradura, este sistema es prácticamente inaccesible. · Cerradura de embutir con 5 puntos al frente. · Frente de acero con funda de acero de gran solidez. · Entrada de 50 y 60mm. · Cerradura central con palanca proyectada a 19mm a 2 vueltas (entrada 50mm) y 37mm a 4 vueltas (entrada 60mm). · Cerraduras auxiliares con palanca rectangular. · Picaporte y palanca niquelados. · Caja cerrada de acero. · Refuerzo cerradero en dotación. · Picaporte reversible y accionable mediante manilla o llave.
