# 1850A - Escudo abierto para puerta exterior

- Propiedad del archivo: CONSTRUNARIO
- Formato: FIEBDC-3/2012
- Programa: Construnario Versión 3.51
- Fecha de los precios: 01/03/2023
- Divisa: EUR

**1850A_MCM** u 1850A - Escudo abierto para puerta exterior
· Escudo abierto, cilindro visto. · Fácil instalación. · Embellecedor plástico en dotación. · Se suministra con dos conjuntos tornillos ( para puerta 40 y 45mm). · Escudo interior de acero. · Acabados: oro y plata.
