# 712EMB - Escudo embellecedor abierto para puerta interior

- Propiedad del archivo: CONSTRUNARIO
- Formato: FIEBDC-3/2012
- Programa: Construnario Versión 3.51
- Fecha de los precios: 01/03/2023
- Divisa: EUR

**712EMB_MCM** u 712EMB - Escudo embellecedor abierto para puerta interior
· Embellecedor interior de acero. · Cilindro visto. · Acabados: oro y plata.
