# 1850RC - Escudo roseta ciego para interior

- Propiedad del archivo: CONSTRUNARIO
- Formato: FIEBDC-3/2012
- Programa: Construnario Versión 3.51
- Fecha de los precios: 01/03/2023
- Divisa: EUR

**1850RC_MCM** u 1850RC - Escudo roseta ciego para interior
· Escudo interior roseta ciego. · Escudo interior y embellecedor de acero. · Acabados: oro, plata, inox, dorado pulido, cromo mate.
