# 1814 - Escudo seguridad borja para exterior e interior

- Propiedad del archivo: CONSTRUNARIO
- Formato: FIEBDC-3/2012
- Programa: Construnario Versión 3.51
- Fecha de los precios: 01/03/2023
- Divisa: EUR

**1814_MCM** u 1814 - Escudo seguridad borja para exterior e interior
· Escudo cerradura de Borja. · Conjunto escudo exterior e interior. · Doble conjunto tornillos fijación (puerta 40 y 45mm). · Acabados: oro y plata.
