# 1850HS - Escudo de alta seguridad 1850HS

- Propiedad del archivo: CONSTRUNARIO
- Formato: FIEBDC-3/2012
- Programa: Construnario Versión 3.51
- Fecha de los precios: 01/03/2023
- Divisa: EUR

**1850HS_MCM** u 1850HS - Escudo de alta seguridad 1850HS
· Núcleo de 6 placas de acero laminado de 2 mm soldadas. · Núcleo anti-taladro de acero F150 carbonitrurado endurecido. · Protector del tambor/cañuto de acero carbonitrurado. · Protector del tambor/cañuto incrustado en el núcleo (imposible desmontaje). · Embellecedor giratorio de acero aleado carbonitrurado. · Embellecedor con cono anti-mordaza. · Doble contraplaca interior de 4+4 mm de espesor. · Sujeción mediante cuatro tornillos de acero M6 (en aquellas cerraduras que lo permitan). · Anillos de compensación para ajuste ancho puerta-longitud bombillo. · Acabados: pintado plata, pintado oro, inox y negro. · Válido para cerraduras con cilindros europerfil AS6, ASL, SS y similares del mercado.
