# 1831-3 - Cerradero largo de 2030mm para cerraduras de 3 puntos de cierre

- Propiedad del archivo: CONSTRUNARIO
- Formato: FIEBDC-3/2012
- Programa: Construnario Versión 3.51
- Fecha de los precios: 01/03/2023
- Divisa: EUR

**1831-3_MCM** u 1831-3 - Cerradero largo de 2030mm para cerraduras de 3 puntos de cierre
· Cerradero largo de acero. · Válido para cerraduras de 3 puntos de cierre al frente. · Longitud: 2030mm. · Ancho 28mm, modelos: 701-3 / 801-3 / 808-3. · Ancho 35mm, modelos: 701-3 / 801-3 / 808-3. · Ancho 40mm, modelos: 701-3 / 705-3 / 7140-3 / 801-3 / 808-3. · Ancho 45mm, modelos: 701-3 / 705-3 / 7145-3 / 801-3 / 808-3. · Ancho 50mm, modelos: 701-3 / 801-3 / 808-3. · Acabados: oro y plata.
