# 1832-3 - Cerradero largo de 2030mm para cerraduras 702-3 / 703-3

- Propiedad del archivo: CONSTRUNARIO
- Formato: FIEBDC-3/2012
- Programa: Construnario Versión 3.51
- Fecha de los precios: 01/03/2023
- Divisa: EUR

**1832-3_MCM** u 1832-3 - Cerradero largo de 2030mm para cerraduras 702-3 / 703-3
· Cerradero largo de acero. · Válido para cerraduras de 3 puntos, modelos 702-3 y 703-3. · Longitud: 2030mm. · Ancho: 40 y 45mm. · Acabados: oro y plata.
