# 701MCER - Cerradero corto de 23mm de ancho para cerradura 701M

- Propiedad del archivo: CONSTRUNARIO
- Formato: FIEBDC-3/2012
- Programa: Construnario Versión 3.51
- Fecha de los precios: 01/03/2023
- Divisa: EUR

**701MCER_MCM** u 701MCER - Cerradero corto de 23mm de ancho para cerradura 701M
· Cerradero corto de acero. · Misma dimensión que frente cerradura. · Ancho: 23mm. · Longitud: 270mm. · Ángulo 90º en solapa. · Canto recto o redondo. · Válido para cerradura 701M. · Acabados: Oro, plata e inox
