# 612CER - Cerradero corto de 23mm de ancho

- Propiedad del archivo: CONSTRUNARIO
- Formato: FIEBDC-3/2012
- Programa: Construnario Versión 3.51
- Fecha de los precios: 01/03/2023
- Divisa: EUR

**612CER_MCM** u 612CER - Cerradero corto de 23mm de ancho
· Cerradero corto de acero. · Ancho: 23mm. · Longitud: 270mm. · Canto recto o redondo. · Acabado: oro y plata
