# 1882 - Juego de 6 borjas de 2 vueltas

- Propiedad del archivo: CONSTRUNARIO
- Formato: FIEBDC-3/2012
- Programa: Construnario Versión 3.51
- Fecha de los precios: 01/03/2023
- Divisa: EUR

**1882_MCM** u 1882 - Juego de 6 borjas de 2 vueltas
· Juego de 6 borjas de 2 vuelta. · Se suministran con 5 llaves. · Instrucciones de montaje en dotación. · Válido para cerraduras 1808 y 1813.
