# 1818 - Llave de borja 1818

- Propiedad del archivo: CONSTRUNARIO
- Formato: FIEBDC-3/2012
- Programa: Construnario Versión 3.51
- Fecha de los precios: 01/03/2023
- Divisa: EUR

**1818_MCM** u 1818 - Llave de borja 1818
· Llave de borja.
