# 7140HSI - Juego de cantoneras para cerradura 7140-7145

- Propiedad del archivo: CONSTRUNARIO
- Formato: FIEBDC-3/2012
- Programa: Construnario Versión 3.51
- Fecha de los precios: 01/03/2023
- Divisa: EUR

**7140HSI_MCM** u 7140HSI - Juego de cantoneras para cerradura 7140-7145
· Juego cantoneras superior e inferior. · Longitud: 900mm. · Ancho: 40 y 45mm. · Válido para cerraduras 7140 y 7145. · Acabados: oro y plata.
