# 9145CAN - Juego de cantoneras para cerradura 9145

- Propiedad del archivo: CONSTRUNARIO
- Formato: FIEBDC-3/2012
- Programa: Construnario Versión 3.51
- Fecha de los precios: 01/03/2023
- Divisa: EUR

**9145CAN_MCM** u 9145CAN - Juego de cantoneras para cerradura 9145
· Kit cantonera superior e inferior y cerradero. · Longitud: 980mm. · Ancho: 45mm. · Válido para cerraduras 9145. · Acabados: oro y plata.
