# SI05 - Medida entre ejes 85mm / Picaporte y palanca / Resistente al fuego (RF) / Antipánico / Antitarjeta acabado inox

- Propiedad del archivo: CONSTRUNARIO
- Formato: FIEBDC-3/2012
- Programa: Construnario Versión 3.51
- Fecha de los precios: 01/03/2023
- Divisa: EUR

**SI05_I_MCM** u SI05 - Medida entre ejes 85mm / Picaporte y palanca / Resistente al fuego (RF) / Antipánico / Antitarjeta acabado inox
- Cerradura resistente al fuego (RF30), Certificada UNE-EN 12209:2004. - Función antipánico interior y exterior, nueca pasante. Al accionar la manilla desde el interior, el picaporte y la palanca se retiran, permitiendo una salida rápida sin emplear la llave. - Dispositivo antitarjeta. Cuando la puerta está cerrada este sistema impide que el picaporte se pueda retirar mediante una simple tarjeta, ya que éste queda bloqueado. - Cerradura de 85mm entre ejes. - Picaporte de acero sinterizado reversible y palanca rectangular. - Entrada: 60 y 70mm. - Palanca rectangular deslizante proyectada 20mm, 2 vueltas de palanca. - Caja de acero galvanizado. - Cilindro europerfil de leva 15mm con tres llaves. - Ancho de frente: 20 y 23mm. - Frente y cerradero unificado en toda la gama; mismas medidas y formas (recto y redondo). - Acabado latón e inox.
