# SI06 - Medida entre ejes 85mm / Picaporte y palanca / Resistente al fuego (RF) / Antipánico / Antitarjeta acabado latón

- Propiedad del archivo: CONSTRUNARIO
- Formato: FIEBDC-3/2012
- Programa: Construnario Versión 3.51
- Fecha de los precios: 01/03/2023
- Divisa: EUR

**SI06_L_MCM** u SI06 - Medida entre ejes 85mm / Picaporte y palanca / Resistente al fuego (RF) / Antipánico / Antitarjeta acabado latón
· Cerradura resistente al fuego (RF30), Certificada UNE-EN 12209:2004. · Función antipánico interior; nueca partida. Al accionar la manilla desde el interior, el picaporte y la palanca se retiran, permitiendo una salida rápida sin emplear la llave. · Dispositivo antitarjeta. Cuando la puerta está cerrada este sistema impide que el picaporte se pueda retirar mediante una simple tarjeta, ya que éste queda bloqueado. · Cerradura de 85mm entre ejes. · Picaporte de acero sinterizado reversible y palanca rectangular. · Entrada: 60 y 70mm. · Palanca rectangular deslizante proyectada 20mm, 2 vueltas de palanca. · Caja de acero galvanizado. · Cilindro europerfil de leva 15mm con tres llaves. · Ancho de frente: 20 y 23mm. · Frente y cerradero unificado en toda la gama; mismas medidas y formas (recto y redondo). · Acabado latonado e inox.
