# SI10 - Medida entre ejes 85mm / Sólo picaporte acabado INOX

- Propiedad del archivo: CONSTRUNARIO
- Formato: FIEBDC-3/2012
- Programa: Construnario Versión 3.51
- Fecha de los precios: 01/03/2023
- Divisa: EUR

**SI10_I_MCM** u SI10 - Medida entre ejes 85mm / Sólo picaporte acabado INOX
· Cerradura puerta de paso. · Cerradura de 85mm entre ejes. · Picaporte reversible y accionable mediante manilla. · Entrada: 50 y 60mm. · Palanca rectangular deslizante proyectada 20mm, 2 vueltas de palanca. · Caja de acero galvanizado con orificios pasantes para manilla de roseta. · Ancho de frente: 23mm. · Frente y cerradero unificado en toda la gama; mismas medidas y formas (recto y redondo). · Acabado latón e inox.
