# SI19F - Medida entre ejes 85mm / Sólo picaporte / Resistente al fuego (RF)

- Propiedad del archivo: CONSTRUNARIO
- Formato: FIEBDC-3/2012
- Programa: Construnario Versión 3.51
- Fecha de los precios: 01/03/2023
- Divisa: EUR

| Código | Ud | Descripción |
|---|---|---|
| SI19F_MCM | u | SI19F - Medida entre ejes 85mm / Sólo picaporte / Resistente al fuego (RF) |
