# 1312 - Cerradura sólo palanca acabado bicromatado

- Propiedad del archivo: CONSTRUNARIO
- Formato: FIEBDC-3/2012
- Programa: Construnario Versión 3.51
- Fecha de los precios: 01/03/2023
- Divisa: EUR

**1312_B_MCM** u 1312 - Cerradura sólo palanca acabado bicromatado
· Cerradura sólo palanca rectangular. · Entradas: 35, 40, 45 y 50mm. · Ancho de frente: 20mm. · Frente recto. · Caja cerrada de acero. · Palanca deslizante proyectada 20mm. · Cilindro europerfil de leva 15mm con 3 llaves. · Acabados: bicromatado / latonado / niquelado / latón.
