# 1508 - Medida entre ejes 47mm / Picaporte y palanca / Llave de borja, acabado bicromado

- Propiedad del archivo: CONSTRUNARIO
- Formato: FIEBDC-3/2012
- Programa: Construnario Versión 3.51
- Fecha de los precios: 01/03/2023
- Divisa: EUR

**1508_B_MCM** u 1508 - Medida entre ejes 47mm / Picaporte y palanca / Llave de borja, acabado bicromado
· Medida entre ejes de 58mm. · Picaporte y palanca con 1 llave de borja. · Entradas: 35 y 45mm. · Ancho de frente: 23mm. · Frente y cerradero canto recto. · Palanca deslizante proyectada 12mm a 1 vuelta. · Caja cerrada de acero galvanizado. · Picaporte reversible y accionable mediante manilla o llave. · Acabados: bicromatado / latonado / niquelado / latón.
