# 1601 - Medida entre ejes 85mm / Picaporte y palanca / Cilindro serie E, acabado niquelado

- Propiedad del archivo: CONSTRUNARIO
- Formato: FIEBDC-3/2012
- Programa: Construnario Versión 3.51
- Fecha de los precios: 01/03/2023
- Divisa: EUR

**1601_N_MCM** u 1601 - Medida entre ejes 85mm / Picaporte y palanca / Cilindro serie E, acabado niquelado
· Elevada resistencia al apalancamiento. · Cerradura con picaporte y palanca rectangular. · Medida entre ejes 85mm. · Entradas: 40, 45, 50 y 60mm. · Ancho de frente: 23mm. · Frente canto recto y redondo. · Picaporte y palanca niquelados. · Palanca deslizante proyectada 20mm a dos vueltas. · Picaporte reversible y accionable mediante manilla o llave. · Cilindro europerfil de excéntrica de 15mm Serie E con 3 llaves. · Caja de acero galvanizado. · Acabados: latonado, niquelado y latón.
