# 1709X - Medida entre ejes 70mm / Picaporte y condena, acabado inox

- Propiedad del archivo: CONSTRUNARIO
- Formato: FIEBDC-3/2012
- Programa: Construnario Versión 3.51
- Fecha de los precios: 01/03/2023
- Divisa: EUR

**1709X_I_MCM** u 1709X - Medida entre ejes 70mm / Picaporte y condena, acabado inox
· Cerradura con picaporte silencioso y condena. · El picaporte posibilita un suave deslizamiento de la puerta e impide la vibración de la misma. · Medida entre ejes 70mm. · Entradas: 50mm. · Ancho de frente: 24mm. · Frente canto recto y redondo. · Picaporte y palanca niquelados. · Palanca deslizante proyectada 20mm a dos vueltas. · Picaporte reversible accionable mediante manilla o llave. · Caja de acero pintado. · Caja con orificios pasantes de roseta para manilla. · Acabados: oro y acero inoxidable.
