# 1301CER - Cerradero de acero

- Propiedad del archivo: CONSTRUNARIO
- Formato: FIEBDC-3/2012
- Programa: Construnario Versión 3.51
- Fecha de los precios: 01/03/2023
- Divisa: EUR

**1301CER_MCM** u 1301CER - Cerradero de acero
· Cerradero de acero. · Canto: recto y redondo. · Longitud: 153mm. · Ancho: 23mm. · Válido para cerraduras: 1301, 1308, 1309, 1708X y 1709X. · Acabados: bicromatado, niquelado, latonado.
