# 1612CER - Cerradero de acero

- Propiedad del archivo: CONSTRUNARIO
- Formato: FIEBDC-3/2012
- Programa: Construnario Versión 3.51
- Fecha de los precios: 01/03/2023
- Divisa: EUR

**1612CER_MCM** u 1612CER - Cerradero de acero
· Cerradero de acero. · Canto: recto y redondo. · Longitud: 135mm. · Ancho: 27mm. · Válido para cerraduras: 612. · Acabados: latonado y niquelado.
