# 1708XSUP - Suplemento frente cerradura modelo 1708X y 1709X

- Propiedad del archivo: CONSTRUNARIO
- Formato: FIEBDC-3/2012
- Programa: Construnario Versión 3.51
- Fecha de los precios: 01/03/2023
- Divisa: EUR

**1708XSUP_MCM** u 1708XSUP - Suplemento frente cerradura modelo 1708X y 1709X
· Suplemento frente cerradura modelos 1708X y 1709X. · Canto recto o redondo. · Longitud: 140mm. · Ancho: 24mm. · Acabados: oro e inox.
