# 1601XSUP - Suplemento frente cerradura modelo 1601X

- Propiedad del archivo: CONSTRUNARIO
- Formato: FIEBDC-3/2012
- Programa: Construnario Versión 3.51
- Fecha de los precios: 01/03/2023
- Divisa: EUR

**1601XSUP_MCM** u 1601XSUP - Suplemento frente cerradura modelo 1601X
· Suplemento frente cerradura modelo 1601X. · Canto recto o redondo. · Longitud: 240mm. · Ancho: 24mm. · Acabados: oro e inox.
