# 2409 - Picaporte y condena

- Propiedad del archivo: CONSTRUNARIO
- Formato: FIEBDC-3/2012
- Programa: Construnario Versión 3.51
- Fecha de los precios: 01/03/2023
- Divisa: EUR

**2409_MCM** u 2409 - Picaporte y condena
· Cerradura de palanca basculante y picaporte de condena. · La palanca se acciona con muletilla por ambos lados, sin cilindro. · Entradas: 20, 25,30 y 35. · Ancho de frente: 25 mm. · Medida entre ejes: 85mm. · Frente y cerradero de Acero Inoxidable AISI 304. · Picaporte y palanca niquelados. · Caja de acero galvanizado. · Picaporte reversible y accionable mediante manilla o llave. · Palanca basculante proyectada 25mm.
