# 1450 - Picaporte y palanca basculante de chapas de acero templado

- Propiedad del archivo: CONSTRUNARIO
- Formato: FIEBDC-3/2012
- Programa: Construnario Versión 3.51
- Fecha de los precios: 01/03/2023
- Divisa: EUR

**1450_MCM** u 1450 - Picaporte y palanca basculante de chapas de acero templado
· Cerradura de picaporte niquelado y palanca basculante de chapas de acero templado. · Entradas: 21mm. · Ancho de frente: 25 mm. · Medida entre ejes 85mm. · Frente y cerradero de acero inoxidable AISI 304. · Picaporte reversible y accionable mediante manilla o llave. · Cilindro europerfil de excéntrica de 15mm Serie E con 3 llaves. · Caja de acero galvanizado. · Palanca basculante proyectada 25,4mm. · Gama completa de funciones con caja unificada. · Escudo de nylon negro.
