# 1548 - Picaporte puerta de paso

- Propiedad del archivo: CONSTRUNARIO
- Formato: FIEBDC-3/2012
- Programa: Construnario Versión 3.51
- Fecha de los precios: 01/03/2023
- Divisa: EUR

**1548_MCM** u 1548 - Picaporte puerta de paso
· Cerradura sólo con picaporte ideal para perfil de acero. · Cerradura puerta de paso. · Entradas: 11 y 18mm. · Ancho de frente: 23mm. · Picaporte niquelado. · Caja de acero galvanizado. · Picaporte reversible (excepto entrada de 11mm) y accionable mediante manilla o llave. · No incluye cerradero. · Gama completa de funciones con caja unificada.
