# 1550 - Picaporte y palanca deslizante / Cilindro ovalado

- Propiedad del archivo: CONSTRUNARIO
- Formato: FIEBDC-3/2012
- Programa: Construnario Versión 3.51
- Fecha de los precios: 01/03/2023
- Divisa: EUR

**1550_MCM** 1550 - Picaporte y palanca deslizante / Cilindro ovalado
· Cerradura de picaporte y palanca. · Picaporte, palanca y cilindro niquelados. · Entradas: 11 y 18mm. · Ancho de frente: 23mm. · Picaporte reversible (excepto entrada de 11mm) y accionable mediante manilla o llave. · Palanca deslizante proyectada 13mm a 1 vuelta. · Cilindro ovalado de radio 10,5mm Serie OV con 3 llaves. · Caja de acero galvanizado. · No incluye cerradero. · Escudo de aluminio 192-6. · Gama completa de funciones con caja unificada.
