# 2650 - Picaporte y palanca deslizante / Cilindro europerfil exc. 13, 2 o 15mm

- Propiedad del archivo: CONSTRUNARIO
- Formato: FIEBDC-3/2012
- Programa: Construnario Versión 3.51
- Fecha de los precios: 01/03/2023
- Divisa: EUR

**2650_MCM** u 2650 - Picaporte y palanca deslizante / Cilindro europerfil exc. 13, 2 o 15mm
· Cerradura de picaporte y palanca deslizante. · Picaporte, palanca y cilindro niquelados. · Entradas: 20,25 y 30mm. · Ancho de frente: 23mm. · Picaporte reversible y accionable mediante manilla o llave. · Palanca deslizante proyectada 12mm a 1 vuelta. · Cilindro europerfil de excéntrica de 13,2mm Serie EP con 3 llaves. · Caja de acero galvanizado. · Frente y cerradero de acero inoxidable AISI 304. · Escudo de nylon 191EP.
