# 1511AV - Cerradura de sobreponer para puertas metálicas

- Propiedad del archivo: CONSTRUNARIO
- Formato: FIEBDC-3/2012
- Programa: Construnario Versión 3.51
- Fecha de los precios: 01/03/2023
- Divisa: EUR

**1511AV_MCM** u 1511AV - Cerradura de sobreponer para puertas metálicas
· Cerradura de sobreponer para puertas metálicas de persiana o basculantes. · Funcionamiento, con llave por ambos lados. · Palanca de acero bricromatada. · Cilindro de serreta con 3 llaves. · Acabado acero zincado.
