# 1511MH - Cerradura horizontal

- Propiedad del archivo: CONSTRUNARIO
- Formato: FIEBDC-3/2012
- Programa: Construnario Versión 3.51
- Fecha de los precios: 01/03/2023
- Divisa: EUR

**1511MH_MCM** u 1511MH - Cerradura horizontal
· Cerradura de sobreponer sentido horizontal para puertas metálicas basculantes o enrollables. · Funcionamiento con manilla por ambos lados. Se desbloquea con la llave por el exterior. Por el interior con el botón accionado manualmente. · Cilindro niquelado europerfil de excéntrica de 15mm Serie E (ref. EN:10-30) con 3 llaves. · Acabado acero galvanizado.
