# 1560 - Picaporte y palanca en una única pieza

- Propiedad del archivo: CONSTRUNARIO
- Formato: FIEBDC-3/2012
- Programa: Construnario Versión 3.51
- Fecha de los precios: 01/03/2023
- Divisa: EUR

**1560_MCM** u 1560 - Picaporte y palanca en una única pieza
· Cerradura para puerta con banda lateral. · Picaporte y palanca en una sola pieza. En la primera vuelta de llave actúa como picaporte y en la segunda como palanca. · Picaporte reversible. · Posibilidad de bloquear recorrido de palanca y dejar la cerradura con sólo uso de picaporte. · Funcionamiento; la palanca con la llave por ambos lados, el picaporte con la manilla o la llave por ambos lados. · Cilindro europerfil con excéntrica de 15mm Serie E (ref. EN:10-30) con 3 llaves. · Caja de hierro pintado.
