# 2449CER-4AJ - Cerradero de acero inoxidable ajustable

- Propiedad del archivo: CONSTRUNARIO
- Formato: FIEBDC-3/2012
- Programa: Construnario Versión 3.51
- Fecha de los precios: 01/03/2023
- Divisa: EUR

**2449CER-4AJ_MCM** u 2449CER-4AJ - Cerradero de acero inoxidable ajustable
· Cerradero de acero inoxidable. · Se ajusta 5mm verticalmente y 6mm horizontalmente. · Con guías para insertarlo en perfil europeo. · Canto: recto. · Longitud: 166,5mm. · Ancho: 21mm. · Válido para cerraduras: 2449 / 2449E. · Acabado inox.
