# 2449CER - Cerradero de acero inoxidable

- Propiedad del archivo: CONSTRUNARIO
- Formato: FIEBDC-3/2012
- Programa: Construnario Versión 3.51
- Fecha de los precios: 01/03/2023
- Divisa: EUR

**2449CER_MCM** u 2449CER - Cerradero de acero inoxidable
· Cerradero de acero inoxidable. · Canto: recto. · Longitud: 175mm. · Ancho: 25mm. · Válido para cerraduras: 2449, central 3449, auxiliar 3450 y central 3451. · Acabado inox.
