# 2450ECER - Cerradero de acero inoxidable

- Propiedad del archivo: CONSTRUNARIO
- Formato: FIEBDC-3/2012
- Programa: Construnario Versión 3.51
- Fecha de los precios: 06/06/2024
- Divisa: EUR

**2450ECER_MCM** u 2450ECER - Cerradero de acero inoxidable
· Cerradero de acero inoxidable. · Canto: recto. · Longitud: 175mm. · Ancho: 25mm. · Válido para cerraduras: 2450,2451 central 3450 y central 3451. · Acabado inox.
