# 2451ECER - Cerradero de acero inoxidable

- Propiedad del archivo: CONSTRUNARIO
- Formato: FIEBDC-3/2012
- Programa: Construnario Versión 3.51
- Fecha de los precios: 01/03/2023
- Divisa: EUR

**2451ECER_MCM** u 2451ECER - Cerradero de acero inoxidable
· Cerradero de acero inoxidable. · Canto: recto. · Longitud: 192mm. · Ancho: 22mm. · Válido para cerraduras: 2451E. · Acabado inox.
