# 191-6 - Escudo 191-6

- Propiedad del archivo: CONSTRUNARIO
- Formato: FIEBDC-3/2012
- Programa: Construnario Versión 3.51
- Fecha de los precios: 01/03/2023
- Divisa: EUR

**191-6_MCM** u 191-6 - Escudo 191-6
· Escudo de aluminio. · Cilindro europerfil. · Válido para cerraduras: 1649,1650,1651 y 1653. · Acabado: niquelado.
