# 1850M - Escudo 1850M

- Propiedad del archivo: CONSTRUNARIO
- Formato: FIEBDC-3/2012
- Programa: Construnario Versión 3.51
- Fecha de los precios: 01/03/2023
- Divisa: EUR

**1850M_MCM** u 1850M - Escudo 1850M
· Escudo seguridad de acero abierto. · Cilindro europerfil. · Válido para cerraduras: 3449, 3451, 2450, 2449 y 2451. · Acabado: niquelado.
