# 1511EP - Escudo 1511EP

- Propiedad del archivo: CONSTRUNARIO
- Formato: FIEBDC-3/2012
- Programa: Construnario Versión 3.51
- Fecha de los precios: 01/03/2023
- Divisa: EUR

**1511EP_MCM** u 1511EP - Escudo 1511EP
· Escudo de nylon. · Cilindro europerfil. · Válido para cerraduras: 1511MH y 1511MV. · Acabado: negro.
