# 2524P/ PR - Sólo palanca / Cilindro por ambos lados

- Propiedad del archivo: CONSTRUNARIO
- Formato: FIEBDC-3/2012
- Programa: Construnario Versión 3.51
- Fecha de los precios: 01/03/2023
- Divisa: EUR

**2524P_ PR_MCM** u 2524P/ PR - Sólo palanca / Cilindro por ambos lados
· Cerradura de sobreponer con doble cilindro. Cilindro por ambos lados. · Cerradura sólo con palanca. · Palanca a dos vueltas. · Caja y cerradero de acero embutido sin cortes, mayor solidez. · Cerradura no reversible, la cerradura guarda mano. · Cilindro por lado interior de latón redondo (2524PR) o de perfil (2524P). 3 llaves. · Funcionamiento: Con la palanca por ambos lados. · Posibilidad de amaestrar toda la gama. · Acabado pintado gris.
