# 2556BP/ BPR - Picaporte y palanca / Cilindro y manilla por ambos lados

- Propiedad del archivo: CONSTRUNARIO
- Formato: FIEBDC-3/2012
- Programa: Construnario Versión 3.51
- Fecha de los precios: 01/03/2023
- Divisa: EUR

**2556BP_ BPR_MCM** u 2556BP/ BPR - Picaporte y palanca / Cilindro y manilla por ambos lados
· Cerradura de sobreponer con doble cilindro. Cilindro por ambos lados. · Cerradura de sobreponer con palanca y picaporte. · Palanca a dos vueltas. · Caja y cerradero de acero embutido sin cortes, mayor solidez. · Picaporte no reversible, la cerradura guarda mano. · Cilindro por lado interior de latón redondo (2556BPR) o de perfil (2556BP). 3 llaves. · Funcionamiento: El picaporte se acciona mediante manilla por ambos lados. · Posibilidad de amaestrar toda la gama. · Acabado pintado gris.
