# 3100PR - Cerrojo de seguridad

- Propiedad del archivo: CONSTRUNARIO
- Formato: FIEBDC-3/2012
- Programa: Construnario Versión 3.51
- Fecha de los precios: 01/03/2023
- Divisa: EUR

**3100PR_MCM** u 3100PR - Cerrojo de seguridad
· Cerrojo con llave exterior y botón interior. · Palanca a dos vueltas. · Caja y cerradero de acero embutido sin cortes, mayor solidez. · Cilindro lado exterior con 3 llaves. · Posibilidad de amaestrar toda la gama. · Acabado pintado gris.
