# 222_4 Cerradero de acero embutido sin cortes - cerraduras derecha

- Propiedad del archivo: CONSTRUNARIO
- Formato: FIEBDC-3/2012
- Programa: Construnario Versión 3.51
- Fecha de los precios: 01/03/2023
- Divisa: EUR

**222-4_MCM** u 222_4 Cerradero de acero embutido sin cortes - cerraduras derecha
· Cerradero de acero embutido sin cortes. · Doble ventana para picaporte y palanca. · Acabado pintado gris. · Válido para cerraduras: 2556.
