# 224_4 Cerradero de acero embutido sin cortes

- Propiedad del archivo: CONSTRUNARIO
- Formato: FIEBDC-3/2012
- Programa: Construnario Versión 3.51
- Fecha de los precios: 01/03/2023
- Divisa: EUR

**224-4_MCM** u 224_4 Cerradero de acero embutido sin cortes
· Cerradero de acero embutido sin cortes. · Ventana única para palanca. · Acabado pintado gris. · Válido para cerraduras: 3100.
