# 501B - Sistema tubular / Puerta de entrada, acabado inox

- Propiedad del archivo: CONSTRUNARIO
- Formato: FIEBDC-3/2012
- Programa: Construnario Versión 3.51
- Fecha de los precios: 01/03/2023
- Divisa: EUR

**501B_I_MCM** u 501B - Sistema tubular / Puerta de entrada, acabado inox
· Cerradura de pomo para puerta de entrada. · Pomo libre con cilindro por el exterior. · Pomo libre con condena con botón por el interior. · Frente rectangular. · Picaporte tubular, entrada: 60 y 70mm. · Cilindro amaestrable con 3 llaves. · Acabados: Latón, acero inoxidable y madera color caoba.
