# 510 - Sistema tubular / Puerta de paso, acabado latón

- Propiedad del archivo: CONSTRUNARIO
- Formato: FIEBDC-3/2012
- Programa: Construnario Versión 3.51
- Fecha de los precios: 01/03/2023
- Divisa: EUR

**510_L_MCM** u 510 - Sistema tubular / Puerta de paso, acabado latón
· Cerradura de pomo para puerta de paso. · Pomo libre por ambos lados. · Frente rectangular. · Picaporte tubular, entrada: 60 y 70mm. · Acabados: Latón, acero inoxidable y madera color caoba.
