# 560 - Cerradero

- Propiedad del archivo: CONSTRUNARIO
- Formato: FIEBDC-3/2012
- Programa: Construnario Versión 3.51
- Fecha de los precios: 01/03/2023
- Divisa: EUR

**560_MCM** u 560 - Cerradero
· Cerradero de acero. · Válido para cerraduras con pomo 1561 y 1562. · Acabado latón.
